# Revestiment amb làmina homogènia de PVC

- Propietat de l'arxiu: CYPE INGENIEROS, S.A.
- Format: FIEBDC-3/2002
- Divisa: EUR
- Costos indirectes: 3.00 %
- IVA: 21.00 %

## R Revestiments i extrasdossats

### RD Decoratius

#### RDS Flexibles

**RDS020** m² Revestiment amb làmina homogènia de PVC, model Walldesign, "DLW FLOORING", de 0,90 mm d'espessor, amb tractament de protecció superficial PUR, color Worm Grey, col·locada amb adhesiu sobre parament vertical.
Subministrament i col·locació de revestiment lleuger amb làmina homogènia de PVC, model Walldesign, "DLW FLOORING", de 0,90 mm d'espessor, amb tractament de protecció superficial PUR, color Worm Grey; pes total: 1600 g/m²; resistència al foc Bs2 d0, segons UNE-EN 13501-1, col·locada amb adhesiu especial per a revestiments murals, sobre la superfície llisa i regularitzada de paraments verticals interiors. Inclús p/p de preparació i neteja de la superfície, formació de trobades, talls del material i rematades perimetrals.
Inclou: Preparació i neteja de la superfície a revestir. Replanteig de juntes, forats i punts de trobada. Tall i preparació de les làmines. Aplicació de l'adhesiu sobre el parament. Encolat, plegat i presentació de les làmines viníliques. Col·locació de les làmines. Neteja de l'adhesiu sobrant i pas del corró d'aixafar juntes. Resolució del perímetre del revestiment. Neteja de la superfície acabada.
Criteri d'amidament de projecte: Superfície mesurada segons documentació gràfica de Projecte, deduint els buits de superfície major de 2 m².
Criteri de mesura d'obra: Es mesurarà la superfície realment executada segons especificacions de Projecte, deduint els buits de superfície major de 2 m².

| Codi | Ut | Descripció | Rendiment | Preu | Import |
|---|---|---|---|---|---|
| mt29cam010 | kg | Adhesiu a base de resina acrílica en dispersió aquosa, per a l'encolat de revestiments murals flexibles. (material) | 0.150 | 4.70 | 0.71 |
| mt18pha080j | m² | Làmina homogènia de PVC, model Walldesign, "DLW FLOORING", de 0,9 mm d'espessor, amb tractament de protecció superficial PUR, color Worm Grey; pes total: 1600 g/m²; resistència al foc Bs2 d0, segons UNE-EN 13501-1. (material) | 1.050 | 26.00 | 27.30 |
| mo026 | h | Oficial 1ª instal·lador de revestiments flexibles. (mà d'obra) | 0.155 | 23.30 | 3.61 |
| mo064 | h | Ajudant instal·lador de revestiments flexibles. (mà d'obra) | 0.155 | 20.68 | 3.21 |
| % | % | Costos directes complementaris | 2 % | 34.83 | 0.70 |
|  |  | Costos directes |  |  | 35.53 |
