# Paviment vinílic heterogeni

- Propietat de l'arxiu: CYPE INGENIEROS, S.A.
- Format: FIEBDC-3/2002
- Divisa: EUR
- Costos indirectes: 3.00 %
- IVA: 21.00 %

## R Revestiments i extrasdossats

### RS Paviments

#### RSS Flexibles

**RSS047** m² Paviment vinílic heterogeni, model Scala 30 Connect PUR "DLW FLOORING", de 4,0 mm de gruix total, amb capa d'ús de 0,30 mm d'espessor, amb tractament de protecció superficial PUR, color Rustic Oak Dark, subministrat en llosetes encadellades i autoportants, de 93,5x15 cm, instal·lat sobre base suport (no inclosa en aquest preu).
Subministrament i col·locació de paviment vinílic heterogeni, model Scala 30 Connect PUR "DLW FLOORING", de 4,0 mm de gruix total, amb capa d'ús de 0,30 mm d'espessor, amb tractament de protecció superficial PUR, color Rustic Oak Dark, subministrat en llosetes encadellades i autoportants, de 93,5x15 cm; pes total: 8000 g/m²; classificació a l'ús, segons UNE-EN ISO 10874: classe 23 per a ús domèstic; classe 31 per a ús comercial; classe 41 per a ús industrial; reducció del soroll d'impactes 2 dB, segons UNE-EN ISO 140-8; resistència al foc Bfl S1, segons UNE-EN 13501-1, sobre capa fina d'anivellació no inclosa en aquest preu. Inclús p/p de replanteig, talls, resolució de trobades, junts perimetrals i junts de dilatació de l'edifici, eliminació i neteja final del paviment.
Inclou: Replanteig i retallada del paviment. Col·locació del paviment. Neteja final del paviment.
Criteri d'amidament de projecte: Superfície útil, mesura segons documentació gràfica de Projecte, deduint els buits de superfície major de 1 m².
Criteri de mesura d'obra: Es mesurarà la superfície realment executada segons especificacions de Projecte, deduint els buits de superfície major de 1 m².

| Codi | Ut | Descripció | Rendiment | Preu | Import |
|---|---|---|---|---|---|
| mt18pta060aa | m² | Llosetes heterogènies encadellades i autoportants, de PVC, model Scala 30 Connect PUR, "DLW FLOORING", de 4 mm de gruix total, amb capa d'ús de 0,30 mm d'espessor, amb tractament de protecció superficial PUR, color Rustic Oak Dark; pes total: 8000 g/m²; classificació a l'ús, segons UNE-EN ISO 10874: classe 23 per a ús domèstic; classe 31 per a ús comercial; classe 41 per a ús industrial; reducció del soroll d'impactes 2 dB, segons UNE-EN ISO 140-8; resistència al foc Bfl S1, segons UNE-EN 13501-1. (material) | 1.050 | 29.00 | 30.45 |
| op00tra010 |  | Traçador de junts. | 1.000 | 0.00 | 0.00 |
| op00cor040 |  | Talladora de vores. | 1.000 | 0.00 | 0.00 |
| mo026 | h | Oficial 1ª instal·lador de revestiments flexibles. (mà d'obra) | 0.239 | 23.30 | 5.57 |
| mo064 | h | Ajudant instal·lador de revestiments flexibles. (mà d'obra) | 0.119 | 20.68 | 2.46 |
| % | % | Costos directes complementaris | 2 % | 38.48 | 0.77 |
|  |  | Costos directes |  |  | 39.25 |
