# Entornpeu flexible de PVC, de 100x25 mm, fixat amb adhesiu

- Propietat de l'arxiu: CYPE INGENIEROS, S.A.
- Format: FIEBDC-3/2002
- Divisa: EUR
- Costos indirectes: 3.00 %
- IVA: 21.00 %

## R Revestiments i extrasdossats

### RS Paviments

#### RSS Flexibles

**RSS100** m Entornpeu flexible de PVC, de 100x25 mm, fixat amb adhesiu.
Subministrament i col·locació d'entornpeu flexible de PVC, de 100x25 mm, color. Inclús p/p de neteja i preparació de la superfície suport, replanteig i fixació de l'entornpeu amb adhesiu.
Inclou: Neteja i preparació de la superfície suport. Replanteig. Tall, col·locació i fixació de l'entornpeu.
Criteri d'amidament de projecte: Longitud mesurada segons documentació gràfica de Projecte, sense incloure buits de portes. No s'ha incrementat l'amidament per trencaments i retallades, ja que en la descomposició s'ha considerat un 5% més de peces.
Criteri de mesura d'obra: Es mesurarà la longitud realment executada segons especificacions de Projecte.

| Codi | Ut | Descripció | Rendiment | Preu | Import |
|---|---|---|---|---|---|
| mt18dww020 | l | Adhesiu de cloroprè, de base solvent monocomponent. (material) | 0.100 | 4.85 | 0.49 |
| mt18rpv010e | m | Entornpeu flexible de PVC, de 100x25 mm, color, subministrat en rotllos de 50 m de longitud. (material) | 1.050 | 5.50 | 5.78 |
| op00pis010 |  | Pistola d'aire calent per a soldadura de materials termoplàstics. | 1.000 | 0.00 | 0.00 |
| mo026 | h | Oficial 1ª instal·lador de revestiments flexibles. (mà d'obra) | 0.090 | 23.30 | 2.10 |
| % | % | Costos directes complementaris | 2 % | 8.37 | 0.17 |
|  |  | Costos directes |  |  | 8.54 |
